# FIEBDC-3

- Propiedad del archivo: SOFT S.A.
- Formato: FIEBDC-3/2002
- Programa: Presto 11.0
- Fecha de los precios: 12/11/2014
- Divisa: EUR
Importe: 56889.28

## CAP.01 Demoliciones y excavaciones (07/07/2002)
Importe: 19329.55

**OMP020_A** m2 Protección de suelos y paramentos verticales
305.42 m2 × 4.47 = 1365.23
Protección de solado , en el interior del edificio, mediante la cubrición con lámina de plástico sobre la que se coloca una capa de cartón rizado fijado lateralmente en todo el perímetro, que se mantendrá durante los trabajos de rehabilitación o reforma, y posterior retirada de la protección

| Código | Ud | Descripción | Rendimiento | Precio | Importe |
|---|---|---|---|---|---|
| mt32war020 | m2 | lamina de polietilemo transparente (material) | 1.05 | 0.15 | 0.16 |
| mt32war040 | m2 | carton rizado (material) | 1.05 | 0.3 | 0.32 |
| mt32war030 | ml | cinta adhesiva (material) | 3 | 0.04 | 0.12 |
| mo111 | h | Peón ordinario construcción. (mano de obra; 12/07/2016) | 0.2 | 18.04 | 3.61 |
| %0300 | % | Medios auxiliares (10/03/2016) | 3 % | 4.21 | 0.13 |
| %0300300 | % | Costes indirectos | 3 % | 4.34 | 0.13 |
|  |  | Total |  |  | 4.47 |

| Medición | Uds. | Largo | Ancho | Parcial |
|---|---|---|---|---|
| suelo sala 1º | 1 | 124.02 |  | 124.020 |
| suelo sala 2º | 1 | 20.3 |  | 20.300 |
| suelo sala 3º | 1 | 35.7 |  | 35.700 |
| puertas y ventanas | 8 | 10 | 0.6 | 48.000 |
|  | 2 | 13 | 0.6 | 15.600 |
|  | 4 | 10 | 0.6 | 24.000 |
|  | 7 | 9 | 0.6 | 37.800 |
| Total |  |  |  | 305.42 |

**DII010** Ud Desmontaje y montaje elementos eléctricos en superficies
4 Ud × 15.28 = 61.12
Desmontaje y montaje de luminarias interiores, detectores, etc.. , instalada en superficie con medios manuales y recuperación del material para su posterior montaje en el mismo emplazamiento, siendo el orden de ejecución del proceso inverso al de su instalación, sin deteriorar los elementos constructivos a los que pueda estar sujeta. Incluso p/p de acopio y protección del material desmontado en obra hasta su posterior montaje, limpieza, acopio, retirada y carga manual de escombros sobre camión o contenedor. Totalmente montado, instalado, conexionado y probado.

| Código | Ud | Descripción | Rendimiento | Precio | Importe |
|---|---|---|---|---|---|
| mo002 | h | Oficial 1ª electricista. (mano de obra; 07/07/2016) | 0.262 | 30 | 7.86 |
| mo100 | h | Ayudante electricista. (mano de obra; 07/07/2016) | 0.262 | 25 | 6.55 |
| %0300 | % | Medios auxiliares | 3 % | 14.41 | 0.43 |
| %0300300 | % | Costes indirectos | 3 % | 14.84 | 0.45 |
|  |  | Total |  |  | 15.28 |

| Medición | Uds. | Parcial |
|---|---|---|
| sala 3º | 4 | 4.000 |
| Total |  | 4 |

**DIE103** ml Desmontaje y montaje canalizaciones en superficie
17 ml × 7.65 = 130.05
Desmontaje y montaje de tubo fijado superficialmente en paramento interior junto con el cableado eléctrico alojado en su interior, con medios manuales y recuperación del material para su posterior ubicación en otro emplazamiento, siendo el orden de ejecución del proceso inverso al de su instalación. Incluso p/p de desmontaje de mecanismos y accesorios, limpieza, acopio, retirada y carga manual del material desmontado y de los restos de obra producidos durante los trabajos, sobre camión o contenedor.

| Código | Ud | Descripción | Rendimiento | Precio | Importe |
|---|---|---|---|---|---|
| mo002 | h | Oficial 1ª electricista. | 0.131 | 30 | 3.93 |
| mo100 | h | Ayudante electricista. | 0.131 | 25 | 3.28 |
| %0300 | % | Medios auxiliares | 3 % | 7.21 | 0.22 |
| %0300300 | % | Costes indirectos | 3 % | 7.43 | 0.22 |
|  |  | Total |  |  | 7.65 |

| Medición | Uds. | Largo | Parcial |
|---|---|---|---|
| sala 3º | 2 | 6 | 12.000 |
| sala 3º | 2 | 2.5 | 5.000 |
| Total |  |  | 17 |

**RYP030-a** m2 Decapado manual de pintura (07/07/2002)
345.02 m2 × 10.28 = 3546.81
Eliminación de capa de pintura sobre paramentos verticales y horizontales de más de 3 m de altura; acabado liso o rugoso (hormigones y atarracados a la tirolesa), aplicada sobre elementos a reparar interiores y exteriores, con medios manuales, mediante rasqueta y espátula, y aplicación de decapante universal de alta eficiencia. Incluso p/p de protección de los elementos situados en el paramento y no desmontados, andamios auxiliares, recogida de los restos generados, acopio, retirada y carga manual de los restos generados sobre camión o contenedor.

| Código | Ud | Descripción | Rendimiento | Precio | Importe |
|---|---|---|---|---|---|
| mt27pfr030a | l | Decapante universal de alta eficiencia, incoloro, aplicado con brocha o rodillo. (material; 07/07/2002) | 0.2 | 14.69 | 2.94 |
| mo074 | h | Ayudante pintor. (mano de obra) | 0.35 | 19.29 | 6.75 |
| %0300 | % | Medios auxiliares | 3 % | 9.69 | 0.29 |
| %0300300 | % | Costes indirectos | 3 % | 9.98 | 0.30 |
|  |  | Total |  |  | 10.28 |

| Medición | Uds. | Largo | Alto | Parcial |
|---|---|---|---|---|
| Pilares |  |  |  |  |
| p1,p2,p3,p4,p5,p6 | 6 | 3.2 | 4.6 |  |
| p7,p8 | 2 | 3.1 | 2.5 |  |
| p9,p10,p11,p12,p21 | 5 | 1.2 | 2.5 |  |
| p13,p14,p16,p18,p20 | 5 | 1.8 | 4.5 |  |
| p15,p17,p19 | 3 | 1 | 4.5 |  |
| Muros sala 1-0 | 1 | 2.25 | 2.3 |  |
|  | 4 | 1.85 | 2.3 |  |
|  | 1 | 2.25 | 2.3 |  |
|  | 1 | 2.3 | 2.3 |  |
| Muros sala 3-0 |  |  |  |  |
| Tabique P11-P12 | 1 | 3.45 | 2.3 |  |
| Tabique Oeste | 1 | 5.8 | 2.3 |  |
| Tabique norte | 1 | 4.4 | 2.3 |  |
| Tabique este | 1 | 4.95 | 2.3 |  |
| muros almacén 4-0 | 1 | 8.05 | 2.3 |  |
| techos |  |  |  |  |
| sala 3-0 | 1 | 59.55 |  |  |
| almacen 4-0 | 1 | 8.05 |  |  |
|  | 1 | 10.62 |  |  |
| Total |  |  |  | 345.02 |

**EHK010-a** m2 Picado hormigón (07/07/2002)
39.7 m2 × 70.63 = 2804.01
Picado del hormigón estructural con medios manuales, mediante picado , hasta eliminar el hormigón de recubrimiento de las armaduras a tratar. Incluso p/p de limpieza posterior del soporte, eliminación del polvo generado durante los trabajos, acopio, retirada y carga manual de escombros sobre camión o contenedor.

| Código | Ud | Descripción | Rendimiento | Precio | Importe |
|---|---|---|---|---|---|
| mq05mai040 | h | Martillo eléctrico. (maquinaria; 07/07/2002) | 1.512 | 2.8 | 4.23 |
| mq08gel010k | h | Grupo electrógeno insonorizado, trifásico, de 45 kVA de potencia. (maquinaria; 07/07/2002) | 1.553 | 4.81 | 7.47 |
| mo110 | h | Peón especializado construcción. (mano de obra; 12/07/2016) | 1.495 | 18.66 | 27.90 |
| mo111 | h | Peón ordinario construcción. | 1.495 | 18.04 | 26.97 |
| %0300 | % | Medios auxiliares | 3 % | 66.57 | 2.00 |
| %0300300 | % | Costes indirectos | 3 % | 68.57 | 2.06 |
|  |  | Total |  |  | 70.63 |

| Medición | Uds. | Largo | Alto | Parcial |
|---|---|---|---|---|
| p1,p2,p3,p4,p5,p6 | 6 | 2.3 | 1 | 13.800 |
| p7,p8 | 2 | 3.1 | 1 | 6.200 |
| p9,p10,p11,p12,p21 | 5 | 1.2 | 1 | 6.000 |
| p13,p14,p16,p18,p20 | 5 | 1.8 | 1 | 9.000 |
| p15,p17,p19 | 3 | 1 | 1 | 3.000 |
| Canto forjado interior | 1 | 5.66 | 0.3 | 1.698 |
| Total |  |  |  | 39.7 |

**DPT020c_a** ud Apertura huecos de ventilación
9 ud × 30.68 = 276.12
Apertura de hueco en fabrica, formada por ladrillo ceramico de 11/12 cm de espesor, con medios manuales y remate de hueco con mortero de cal listo para recibir reja de ventilación y carga manual de escombros sobre camión o contenedor.

| Código | Ud | Descripción | Rendimiento | Precio | Importe |
|---|---|---|---|---|---|
| mt28mit025j | kg | Mortero de cal hidráulica natural, color a elegir, acabado fratasado, para uso interior. (material; 27/06/2016) | 18 | 0.39 | 7.02 |
| mo109 | h | Peón especializado revocador. (mano de obra; 27/06/2016) | 0.207 | 18.66 | 3.86 |
| mo111 | h | Peón ordinario construcción. | 1 | 18.04 | 18.04 |
| %0300 | % | Medios auxiliares | 3 % | 28.92 | 0.87 |
| %0300300 | % | Costes indirectos | 3 % | 29.79 | 0.89 |
|  |  | Total |  |  | 30.68 |

| Medición | Uds. | Parcial |
|---|---|---|
| sala 1º | 7 | 7.000 |
| sala 3º | 2 | 2.000 |
| Total |  | 9 |

**DPT020C_b** ml Apertura longitudinal sobre fiola para ventilación.
5.7 ml × 28.71 = 163.65
Apertura longitudinal sobre fiola interior para ventilación de unos 5 cm de ancho. Totalmente terminada.

| Código | Ud | Descripción | Rendimiento | Precio | Importe |
|---|---|---|---|---|---|
| mo111 | h | Peón ordinario construcción. | 1.5 | 18.04 | 27.06 |
| %0300 | % | Medios auxiliares | 3 % | 27.06 | 0.81 |
| %0300300 | % | Costes indirectos | 3 % | 27.87 | 0.84 |
|  |  | Total |  |  | 28.71 |

| Medición | Uds. | Largo | Parcial |
|---|---|---|---|
| sala 3 | 1 | 5.7 | 5.700 |
| Total |  |  | 5.7 |

**drs020** m2 Levantado de pavimento con recuperación
12 m2 × 33.67 = 404.04
Levantado manual de pavimento abombado, manualmente, limpieza de los restos de mortero de agarre, con previa numeración de las piezas para su posterior colocación en el mismo lugar. Incluido acopio, identificación, protección del material hasta su nueva colocación y carga sobre camión o contenedor de los escombros.

| Código | Ud | Descripción | Rendimiento | Precio | Importe |
|---|---|---|---|---|---|
| mo019 | h | Oficial 1ª construcción. (mano de obra; 12/07/2016) | 1 | 22.41 | 22.41 |
| mo110 | h | Peón especializado construcción. | 0.5 | 18.66 | 9.33 |
| %0300 | % | Medios auxiliares | 3 % | 31.74 | 0.95 |
| %0300300 | % | Costes indirectos | 3 % | 32.69 | 0.98 |
|  |  | Total |  |  | 33.67 |

| Medición | Uds. | Largo | Ancho | Parcial |
|---|---|---|---|---|
| interior sala 1-0 | 1 | 6 | 2 | 12.000 |
| Total |  |  |  | 12 |

**DRD010** m2 Retirada de lamina solar existente
21 m2 × 3.83 = 80.43
Levantado de protectores solares existentes sobre cristales, con medios manuales, limpieza de restos y carga manual de escombros sobre camión o contenedor.

| Código | Ud | Descripción | Rendimiento | Precio | Importe |
|---|---|---|---|---|---|
| mo111 | h | Peón ordinario construcción. | 0.2 | 18.04 | 3.61 |
| %0300 | % | Medios auxiliares | 3 % | 3.61 | 0.11 |
| %0300300 | % | Costes indirectos | 3 % | 3.72 | 0.11 |
|  |  | Total |  |  | 3.83 |

| Medición | Uds. | Largo | Parcial |
|---|---|---|---|
| sala 1º | 1 | 21 | 21.000 |
| Total |  |  | 21 |

**DUX060** m2 Demolición de pavimento exterior de cantos rodados (07/07/2002)
54.04 m2 × 11.39 = 615.52
Demolición de pavimento de piedra natural con medios manuales y recuperación de material (cantos rodados y pieza de piedra) para su posterior colocación, incluida separación del mortero de agarre, dejando el material listo para su reutilización. Incluido limpieza material, acopio en obra y carga sobre camión o contenedor de los escombros.

| Código | Ud | Descripción | Rendimiento | Precio | Importe |
|---|---|---|---|---|---|
| mq05mai030 | h | Martillo neumático. (maquinaria) | 0.194 | 4.07 | 0.79 |
| mq05pdm010a | h | Compresor portátil eléctrico 2 m³/min de caudal. (maquinaria; 07/07/2002) | 0.194 | 3.81 | 0.74 |
| mo110 | h | Peón especializado construcción. | 0.3 | 18.66 | 5.60 |
| mo111 | h | Peón ordinario construcción. | 0.2 | 18.04 | 3.61 |
| %0300 | % | Medios auxiliares | 3 % | 10.74 | 0.32 |
| %0300300 | % | Costes indirectos | 3 % | 11.06 | 0.33 |
|  |  | Total |  |  | 11.39 |

| Medición | Uds. | Largo | Ancho | Parcial |
|---|---|---|---|---|
| muro oeste paso | 1 | 8.6 | 1.5 | 12.900 |
| muro norte | 1 | 16.5 | 1.5 | 24.750 |
| muro oeste patio | 1 | 10.5 | 1.5 | 15.750 |
| escalera | 1 | 1.6 | 0.4 | 0.640 |
| Subtotal |  |  |  | 54.040 |
| Total |  |  |  | 54.04 |

**DUX021** m2 Demolición de solera o pavimento de hormigón (07/07/2002)
54.04 m2 × 13.88 = 750.08
Demolición de solera o pavimento de hormigón en masa de hasta 15 cm de espesor, con martillo neumático. Incluso p/p de limpieza, acopio, retirada y carga manual de escombros sobre camión o contenedor.

| Código | Ud | Descripción | Rendimiento | Precio | Importe |
|---|---|---|---|---|---|
| mq05mai030 | h | Martillo neumático. | 0.194 | 4.07 | 0.79 |
| mq05pdm010a | h | Compresor portátil eléctrico 2 m³/min de caudal. | 0.194 | 3.81 | 0.74 |
| mq08sol010 | h | Equipo de oxicorte, con acetileno como combustible y oxígeno como comburente. (maquinaria; 28/10/2013) | 0.13 | 7.36 | 0.96 |
| mo110 | h | Peón especializado construcción. | 0.2 | 18.66 | 3.73 |
| mo111 | h | Peón ordinario construcción. | 0.38 | 18.04 | 6.86 |
| %0300 | % | Medios auxiliares | 3 % | 13.08 | 0.39 |
| %0300300 | % | Costes indirectos | 3 % | 13.47 | 0.40 |
|  |  | Total |  |  | 13.88 |

| Medición | Uds. | Largo | Ancho | Parcial |
|---|---|---|---|---|
| muro oeste paso | 1 | 8.6 | 1.5 | 12.900 |
| muro norte | 1 | 16.5 | 1.5 | 24.750 |
| muro oeste patio | 1 | 10.5 | 1.5 | 15.750 |
| escalera | 1 | 1.6 | 0.4 | 0.640 |
| Total |  |  |  | 54.04 |

**ADE010** m3 Excavación drenaje (07/07/2002)
124.67 m3 × 62.29 = 7765.69
Excavación en trasdos del muro (de hormigón o piedra) para ejecución de drenaje perimetral en suelo compacto con medios manuales y/o mecánicos en función de la proximidad al muro, retirada de los materiales excavados, acopio a pie de obra para su posterior recolocación y carga sobre camión del material sobrante.

| Código | Ud | Descripción | Rendimiento | Precio | Importe |
|---|---|---|---|---|---|
| mq05mai030 | h | Martillo neumático. | 0.8 | 4.07 | 3.26 |
| mq05pdm010a | h | Compresor portátil eléctrico 2 m³/min de caudal. | 0.8 | 3.81 | 3.05 |
| mq04cab010c | h | Camión basculante de 12 t de carga, de 162 kW. (maquinaria; 12/07/2016) | 0.096 | 40.17 | 3.86 |
| mo019 | h | Oficial 1ª construcción. | 1.2 | 22.41 | 26.89 |
| mo111 | h | Peón ordinario construcción. | 1.2 | 18.04 | 21.65 |
| %0300 | % | Medios auxiliares | 3 % | 58.71 | 1.76 |
| %0300300 | % | Costes indirectos | 3 % | 60.47 | 1.81 |
|  |  | Total |  |  | 62.29 |

| Medición | Uds. | Largo | Ancho | Alto | Parcial |
|---|---|---|---|---|---|
| muro oeste paso | 1 | 8.6 | 1.5 | 2.3 | 29.670 |
| muro norte | 1 | 16.5 | 1.5 | 2.3 | 56.925 |
| muro oeste patio | 1 | 10.5 | 1.5 | 2.3 | 36.225 |
| escalera | 1 | 1.6 | 0.5 | 2.3 | 1.840 |
| Total |  |  |  |  | 124.67 |

**DRS020** m2 Levantado de pavimento exterior
12 m2 × 38.93 = 467.16
Demolición de pavimento existente y el mortero de agarre dejando la base preparada para recolocación, incluso retirada de fiola y parte proporcional de corte de juntas por medios manuales y carga manual de escombros sobre camión o contenedor.

| Código | Ud | Descripción | Rendimiento | Precio | Importe |
|---|---|---|---|---|---|
| mo110 | h | Peón especializado construcción. | 1 | 18.66 | 18.66 |
| mo111 | h | Peón ordinario construcción. | 1 | 18.04 | 18.04 |
| %0300 | % | Medios auxiliares | 3 % | 36.70 | 1.10 |
| %0300300 | % | Costes indirectos | 3 % | 37.80 | 1.13 |
|  |  | Total |  |  | 38.93 |

| Medición | Uds. | Largo | Ancho | Parcial |
|---|---|---|---|---|
| pavimento exterior | 1 | 3 | 4 | 12.000 |
| Total |  |  |  | 12 |

**GTA020** m3 Transporte de tierras con camión a vertedero específico
24.46 m3 × 4.1 = 100.29
Transporte de tierras con camión de los productos procedentes de la excavación de cualquier tipo de terreno a vertedero específico, instalación de tratamiento de residuos de construcción y demolición externa a la obra o centro de valorización o eliminación de residuos, situado a una distancia máxima de 10 km, considerando el tiempo de espera para la carga a máquina en obra, ida, descarga y vuelta. Sin incluir la carga en obra.
.

| Código | Ud | Descripción | Rendimiento | Precio | Importe |
|---|---|---|---|---|---|
| mq04cab010c | h | Camión basculante de 12 t de carga, de 162 kW. | 0.096 | 40.17 | 3.86 |
| %0300 | % | Medios auxiliares | 3 % | 3.86 | 0.12 |
| %0300300 | % | Costes indirectos | 3 % | 3.98 | 0.12 |
|  |  | Total |  |  | 4.1 |

| Medición | Uds. | Largo | Ancho | Alto | Parcial |
|---|---|---|---|---|---|
| muro oeste paso | 1.3 | 8.6 | 0.85 | 0.6 | 5.702 |
| muro norte | 1.3 | 16.5 | 0.85 | 0.6 | 10.940 |
| muro oeste patio | 1.3 | 10.2 | 0.85 | 0.6 | 6.763 |
| escalera | 1.3 | 1.6 | 0.85 | 0.6 | 1.061 |
| Total |  |  |  |  | 24.46 |

**GRA020** m3 Transporte con camión de residuos
18.18 m3 × 6.61 = 120.17
Transporte con camión de residuos inertes, producidos en obras de construcción y/o demolición, a vertedero específico, instalación de tratamiento de residuos de construcción y demolición externa a la obra o centro de valorización o eliminación de residuos, situado a 10 km de distancia, considerando el tiempo de espera para la carga a máquina en obra, ida, descarga y vuelta.

| Código | Ud | Descripción | Rendimiento | Precio | Importe |
|---|---|---|---|---|---|
| mq04cap020aa | h | Camión de transporte de 10 t con una capacidad de 8 m³ y 2 ejes. (maquinaria) | 0.25 | 24.92 | 6.23 |
| %0300 | % | Medios auxiliares | 3 % | 6.23 | 0.19 |
| %0300300 | % | Costes indirectos | 3 % | 6.42 | 0.19 |
|  |  | Total |  |  | 6.61 |

| Medición | Uds. | Largo | Ancho | Alto | Parcial |
|---|---|---|---|---|---|
| restos pintura | 4.48526 |  |  |  | 4.485 |
| hormigón | 2.5805 |  |  |  | 2.581 |
| fórmula: 18.00 | 1.3 | 0.5 | 0.1 | 0.15 | 0.176 |
| pavimento terrazas | 2.34 |  |  |  | 2.340 |
| solera exterior | 7.0252 |  |  |  | 7.025 |
| pavimento pasillo | 1.56 |  |  |  | 1.560 |
| Total |  |  |  |  | 18.18 |

**DEC040c** m³ Demolición escalera
6.8 m³ × 99.88 = 679.18
Demolición de escalera de pedra con recuperación del material para su posterior reconstrucción martillo neumático y carga manual de escombros sobre camión o contenedor.

| Código | Ud | Descripción | Rendimiento | Precio | Importe |
|---|---|---|---|---|---|
| mq05mai030 | h | Martillo neumático. | 1.606 | 4.07 | 6.54 |
| mq05pdm110 | h | Compresor portátil diesel media presión 10 m³/min. (maquinaria; 13/05/2016) | 0.803 | 6.92 | 5.56 |
| mo111 | h | Peón ordinario construcción. | 2.722 | 18.04 | 49.10 |
| mo110 | h | Peón especializado construcción. | 1.815 | 18.66 | 33.87 |
| %0200 | % | Medios auxiliares (10/03/2016) | 2 % | 95.07 | 1.90 |
| %0300300 | % | Costes indirectos | 3 % | 96.97 | 2.91 |
|  |  | Total |  |  | 99.88 |

| Medición | Uds. | Largo | Ancho | Alto | Parcial |
|---|---|---|---|---|---|
|  | 1 | 3.4 | 2 | 1 | 6.800 |
| Total |  |  |  |  | 6.8 |

## CAP.02 Reparacion pilares (22/10/2013)
Importe: 7940.64

**EHK040** m2 Tratamiento superficial armaduras-limpieza
39.7 m2 × 10.47 = 415.66
Tratamiento superficial de armaduras, con medios mecánicos, eliminando la suciedad superficial, la herrumbre y toda sustancia que pueda disminuir la adherencia entre las armaduras y el material de reparación a aplicar. Incluso p/p de limpieza previa con disolución de tricloroetileno para eliminar grasas y aceites; transporte, montaje y desmontaje de equipo, limpieza, recogida del material proyectado y los restos generados, acopio, retirada y carga manual de los restos generados sobre camión o contenedor.

| Código | Ud | Descripción | Rendimiento | Precio | Importe |
|---|---|---|---|---|---|
| mt08lim050 | l | Disolvente de tricloroetileno, para aceites, grasas y resinas. (material) | 0.1 | 9.65 | 0.97 |
| mt08lim010a | kg | Abrasivo para limpieza mediante chorro a presión, formado por pa (material) | 3.5 | 0.25 | 0.88 |
| mq08lch010 | h | Equipo de chorro de arena a presión. (maquinaria) | 0.141 | 2.86 | 0.40 |
| mo110 | h | Peón especializado construcción. | 0.408 | 18.66 | 7.61 |
| %0300 | % | Medios auxiliares | 3 % | 9.86 | 0.30 |
| %0300300 | % | Costes indirectos | 3 % | 10.16 | 0.30 |
|  |  | Total |  |  | 10.47 |

| Medición | Uds. | Largo | Alto | Parcial |
|---|---|---|---|---|
| p1,p2,p3,p4,p5,p6 | 6 | 2.3 | 1 | 13.800 |
| p7,p8 | 2 | 3.1 | 1 | 6.200 |
| p9,p10,p11,p12,p21 | 5 | 1.2 | 1 | 6.000 |
| p13,p14,p16,p18,p20 | 5 | 1.8 | 1 | 9.000 |
| p15,p17,p19 | 3 | 1 | 1 | 3.000 |
| Canto forjado | 1 | 5.66 | 0.3 | 1.698 |
| Total |  |  |  | 39.7 |

**EHY010** m2 Protección del hierro (30/10/2014)
39.7 m2 × 12.78 = 507.37
Aplicación manual de imprimación activa de inhibidores de la corrosión, a base de cemento, para la protección y pasivación de armaduras de acero, y como puente de unión entre morteros de reparación y hormigón existente, garantizando la adherencia entre ambos. Incluso p/p de humectación previa de la superficie de hormigón y preparación de la mezcla.

| Código | Ud | Descripción | Rendimiento | Precio | Importe |
|---|---|---|---|---|---|
| 276605A | kg | Mort.cement.anticorrosivo, monocomp.,proteccion armduras (material; 30/10/2014) | 2.5 | 3.7 | 9.25 |
| mo110 | h | Peón especializado construcción. | 0.15 | 18.66 | 2.80 |
| %0300 | % | Medios auxiliares | 3 % | 12.05 | 0.36 |
| %0300300 | % | Costes indirectos | 3 % | 12.41 | 0.37 |
|  |  | Total |  |  | 12.78 |

| Medición | Uds. | Largo | Alto | Parcial |
|---|---|---|---|---|
| p1,p2,p3,p4,p5,p6 | 6 | 2.3 | 1 | 13.800 |
| p7,p8 | 2 | 3.1 | 1 | 6.200 |
| p9,p10,p11,p12,p21 | 5 | 1.2 | 1 | 6.000 |
| p13,p14,p16,p18,p20 | 5 | 1.8 | 1 | 9.000 |
| p15,p17,p19 | 3 | 1 | 1 | 3.000 |
| Canto forjado | 1 | 5.66 | 0.3 | 1.698 |
| Total |  |  |  | 39.7 |

**EHY020-P** m2 Reparación estructural de elementos de hormigón
39.7 m2 × 169.84 = 6742.65
Aplicación manual de mortero tixotrópico reforzado con fibras, de resistencia mecánica media, con una resistencia a compresión a las 24 horas mayor de 10N/mm² y un módulo de elasticidad mayor de 23000 N/mm², a los 28 días, en capa de 40 mm de espesor medio y espesor total de 60 mm, para reparación estructural de elementos de hormigón. Incluso p/p de humectación previa de la superficie de hormigón, preparación de la mezcla, perfilado de aristas, acabado superficial alisado con llana y curado.

| Código | Ud | Descripción | Rendimiento | Precio | Importe |
|---|---|---|---|---|---|
| 134625 | kg | Mortero de reparacion estructural (material) | 152 | 1 | 152.00 |
| mo019 | h | Oficial 1ª construcción. | 0.2 | 22.41 | 4.48 |
| mo111 | h | Peón ordinario construcción. | 0.2 | 18.04 | 3.61 |
| %0300 | % | Medios auxiliares | 3 % | 160.09 | 4.80 |
| %0300300 | % | Costes indirectos | 3 % | 164.89 | 4.95 |
|  |  | Total |  |  | 169.84 |

| Medición | Uds. | Largo | Alto | Parcial |
|---|---|---|---|---|
| p1,p2,p3,p4,p5,p6 | 6 | 2.3 | 1 | 13.800 |
| p7,p8 | 2 | 3.1 | 1 | 6.200 |
| p9,p10,p11,p12,p21 | 5 | 1.2 | 1 | 6.000 |
| p13,p14,p16,p18,p20 | 5 | 1.8 | 1 | 9.000 |
| p15,p17,p19 | 3 | 1 | 1 | 3.000 |
| Canto forjado | 1 | 5.66 | 0.3 | 1.698 |
| Total |  |  |  | 39.7 |

**IFW070** ud Limpieza y acabado de arquetas (22/10/2013)
8 ud × 34.37 = 274.96
Adecuación en arquetas de paso interiores. Incluye limpieza de restos, atarracado de paredes interiores y retirada de restos de intalaciones eléctricas sin uso. Incluso retirada y carga manual de los restos generados sobre camión o contenedor.

| Código | Ud | Descripción | Rendimiento | Precio | Importe |
|---|---|---|---|---|---|
| mt09mba010c | m³ | Mortero de cemento CEM II/B-P 32,5 N tipo M-5 y picadís, confecc (material; 22/10/2013) | 0.012 | 108.42 | 1.30 |
| mt09mba010f | m³ | Mortero de cemento CEM II/B-P 32,5 N tipo M-15 y picadís, confec (material; 22/10/2013) | 0.014 | 132.46 | 1.85 |
| mo019 | h | Oficial 1ª construcción. | 0.5 | 22.41 | 11.21 |
| mo111 | h | Peón ordinario construcción. | 1 | 18.04 | 18.04 |
| %0300 | % | Medios auxiliares | 3 % | 32.40 | 0.97 |
| %0300300 | % | Costes indirectos | 3 % | 33.37 | 1.00 |
|  |  | Total |  |  | 34.37 |

| Medición | Uds. | Parcial |
|---|---|---|
| Arquetas | 8 | 8.000 |
| Total |  | 8 |

## CAP.03 Drenatge exterior (22/10/2013)
Importe: 12463.05

**RPE010c** m2 Enfosc. maestreado, param. vert. ext (22/10/2013)
81.88 m2 × 36.07 = 2953.41
Enfoscado de cemento, maestreado, aplicado sobre un paramento vertical exterior, acabado superficial fratasado, con mortero de cemento M-5, previa colocación de malla antiálcalis en cambios de material y en los frentes de forjado, previa aplicación de una primera capa de mortero de agarre sobre el paramento.

| Código | Ud | Descripción | Rendimiento | Precio | Importe |
|---|---|---|---|---|---|
| mt09mba010f | m³ | Mortero de cemento CEM II/B-P 32,5 N tipo M-15 y picadís, confec | 0.005 | 132.46 | 0.66 |
| mt09mor010c | m3 | Mortero de cemento CEM II/B-P 32,5 N tipo M-5, confeccionado en obra con 250 kg/m³ de cemento y una proporción en volumen 1/6. (material; 06/11/2013) | 0.015 | 115.3 | 1.73 |
| mt09var030a | m² | Malla de fibra de vidrio tejida, con impregnación de PVC, de 10x10 mm de luz, antiálcalis, de 115 a 125 g/m² y 500 µ de espesor, (material; 23/10/2013) | 0.21 | 1.55 | 0.33 |
| mt50spa200b600 | Ud | Repercusión de montaje, utilización y desmontaje de andamiaje homologado y medios de protección, por m² de superficie ejecutada (material; 05/11/2013) | 1 | 6 | 6.00 |
| mo019 | h | Oficial 1ª construcción. | 0.779 | 22.41 | 17.46 |
| mo111 | h | Peón ordinario construcción. | 0.452 | 18.04 | 8.15 |
| %0200 | % | Medios auxiliares | 2 % | 34.33 | 0.69 |
| %0300300 | % | Costes indirectos | 3 % | 35.02 | 1.05 |
|  |  | Total |  |  | 36.07 |

| Medición | Uds. | Largo | Alto | Parcial |
|---|---|---|---|---|
| muro oeste paso | 1 | 8.6 | 2.3 | 19.780 |
| muro norte | 1 | 16.5 | 2.3 | 37.950 |
| muro oeste patio | 1 | 10.5 | 2.3 | 24.150 |
| Total |  |  |  | 81.88 |

**NIM030** m2 Impermeabilización (23/10/2013)
81.88 m2 × 32.74 = 2680.75
Impermeabilización de muro de piedra enterrado, por su cara exterior sobre capa de regularización (no incluida en el precio) con lámina de betún modificado con elastómero, previa imprimación con emulsión asfáltica no iónica y lámina drenante nodular de polietileno de alta densidad sujeta al muro previamente mediante fijaciones mecánicas, y rematado superiormente con perfil metálico.

| Código | Ud | Descripción | Rendimiento | Precio | Importe |
|---|---|---|---|---|---|
| mt14iea020a | kg | Emulsión asfáltica aniónica sin cargas, tipo EA según UNE 104231. (material; 10/11/2013) | 2 | 2.18 | 4.36 |
| mt14lga030a | m2 | Lámina de betún modificado con elastómero SBS, LBM(SBS)-50/G-FP, de 3,5 mm de espesor, masa nominal 5 kg/m², con armadura de fie (material; 17/07/2015) | 1.1 | 7.99 | 8.79 |
| mt14gdo010b | m2 | Lamina drenante con geotextil (material) | 1.1 | 2.73 | 3.00 |
| mt15pao010a | ud | roseta de fijación (material) | 6 | 0.02 | 0.12 |
| mo031 | h | Oficial 1ª aplicador de productos impermeabilizantes. (mano de obra; 23/10/2013) | 0.35 | 22.41 | 7.84 |
| mo068 | h | Ayudante aplicador de productos impermeabilizantes. (mano de obra; 17/07/2015) | 0.35 | 19.29 | 6.75 |
| %0300 | % | Medios auxiliares | 3 % | 30.86 | 0.93 |
| %0300300 | % | Costes indirectos | 3 % | 31.79 | 0.95 |
|  |  | Total |  |  | 32.74 |

| Medición | Uds. | Largo | Alto | Parcial |
|---|---|---|---|---|
| muro oeste paso | 1 | 8.6 | 2.3 | 19.780 |
| muro norte | 1 | 16.5 | 2.3 | 37.950 |
| muro oeste patio | 1 | 10.5 | 2.3 | 24.150 |
| Total |  |  |  | 81.88 |

**ASD010** ml Zanja drenante rellena con grava filtrante envuelta en geotextil (07/11/2013)
37.2 ml × 56.22 = 2091.38
Suministro y montaje de tubería enterrada de drenaje, con una pendiente mínima del 0,50%, para captación de aguas subterráneas, de tubo flexible de polietileno de alta densidad (PEAD/HDPE) ranurado corrugado circular de doble pared para drenaje, enterrado, de 200 mm de diámetro interior nominal, colocada sobre solera de hormigón en masa HM-20/B/20/I, de aprox 10/20 cm de espesor, en forma de cuna para recibir el tubo y formar las pendientes. incluso p/p de juntas y piezas complementarias; relleno lateral y superior hasta 65 cm por encima de la generatriz superior del tubo con grava filtrante, todo ello envuelto en un geotextil no tejido compuesto por fibras de poliéster unidas por agujeteado, con una resistencia a la tracción longitudinal de 2 kN/m, una resistencia a la tracción transversal de 2 kN/m, una apertura de cono al ensayo de perforación dinámica según UNE-EN ISO 13433 inferior a 27 mm, resistencia CBR a punzonamiento 0,4 kN y una masa superficial de 200 g/m² sin incluir la excavación ni el posterior relleno principal de las zanjas por encima de la grava filtrante. Totalmente montada, conexionada a la red de saneamiento y probada mediante las correspondientes pruebas de servicio (incluidas en este precio).

| Código | Ud | Descripción | Rendimiento | Precio | Importe |
|---|---|---|---|---|---|
| mt10hmf010Mm | m³ | Hormigón HM-20/B/20/I, fabricado en central. (material; 12/07/2016) | 0.16 | 73.13 | 11.70 |
| mt11tdp010f | m | Tubo flexible de polietileno de alta densidad (PEAD/HDPE) ranurado corrugado circular de doble pared para drenaje, enterrado, de (material; 12/07/2016) | 1.05 | 15.95 | 16.75 |
| mt01are010_b | m³ | Grava filtrante (material; 07/11/2013) | 0.52 | 17.02 | 8.85 |
| mt14gsa020c | m² | Geotextil no tejido compuesto por fibras de poliéster unidas por agujeteado, con una resistencia a la tracción longitudinal de 2 (material; 12/07/2016) | 3.2 | 1.04 | 3.33 |
| mo019 | h | Oficial 1ª construcción. | 0.22 | 22.41 | 4.93 |
| mo110 | h | Peón especializado construcción. | 0.426 | 18.66 | 7.95 |
| %0200 | % | Medios auxiliares | 2 % | 53.51 | 1.07 |
| %0300300 | % | Costes indirectos | 3 % | 54.58 | 1.64 |
|  |  | Total |  |  | 56.22 |

| Medición | Uds. | Largo | Parcial |
|---|---|---|---|
| muro oeste paso | 1 | 8.6 | 8.600 |
| muro norte | 1 | 16.5 | 16.500 |
| muro oeste patio | 1 | 10.5 | 10.500 |
| escalera | 1 | 1.6 | 1.600 |
| Total |  |  | 37.2 |

**ADR020** m3 Relleno en trasdós de muro de hormigón, con tierra de la propia excavación.
92.15 m3 × 5.57 = 513.28
Formación de relleno con tierra seleccionada procedente de la propia excavación, en trasdós de muro de hormigón; y compactación en tongadas sucesivas de 30 cm de espesor máximo con bandeja vibrante de guiado manual, hasta alcanzar una densidad seca no inferior al 95% de la máxima obtenida en el ensayo Proctor Modificado, realizado según UNE 103501 (ensayo no incluido en este precio). Incluso carga, transporte y descarga a pie de tajo de los áridos a utilizar en los trabajos de relleno y humectación de los mismos.

| Código | Ud | Descripción | Rendimiento | Precio | Importe |
|---|---|---|---|---|---|
| mq04dua020b | h | Dumper de descarga frontal de 2 t de carga útil. (maquinaria; 12/07/2016) | 0.064 | 9.27 | 0.59 |
| mq02rod010d | h | Bandeja vibrante de guiado manual, de 300 kg, anchura de trabajo 70 cm, reversible. (maquinaria; 12/07/2016) | 0.093 | 6.39 | 0.59 |
| mq02cia020j | h | Camión cisterna de 8 m³ de capacidad. (maquinaria; 12/07/2016) | 0.006 | 40.08 | 0.24 |
| mq04cab010c | h | Camión basculante de 12 t de carga, de 162 kW. | 0.01 | 40.17 | 0.40 |
| mo111 | h | Peón ordinario construcción. | 0.193 | 18.04 | 3.48 |
| %0200 | % | Medios auxiliares | 2 % | 5.30 | 0.11 |
| %0300300 | % | Costes indirectos | 3 % | 5.41 | 0.16 |
|  |  | Total |  |  | 5.57 |

| Medición | Uds. | Largo | Ancho | Alto | Parcial |
|---|---|---|---|---|---|
| muro oeste paso | 1 | 8.6 | 1.5 | 1.7 | 21.930 |
| muro norte | 1 | 16.5 | 1.5 | 1.7 | 42.075 |
| muro oeste patio | 1 | 10.5 | 1.5 | 1.7 | 26.775 |
| escalera | 1 | 1.6 | 0.5 | 1.7 | 1.360 |
| Total |  |  |  |  | 92.15 |

**ANS010** m2 Solera HM-20/B/20/I, 10 cm esp (31/10/2013)
54.04 m2 × 12.3 = 664.69
Solera de hormigón en masa de 10 cm de espesor, realizada con hormigón HM-20/B/20/I fabricado en central y vertido desde camión, extendido y vibrado manual.

| Código | Ud | Descripción | Rendimiento | Precio | Importe |
|---|---|---|---|---|---|
| mt10hmf010Mm | m³ | Hormigón HM-20/B/20/I, fabricado en central. | 0.105 | 73.13 | 7.68 |
| mt16pea020b | m² | Panel rígido de poliestireno expandido, según UNE-EN 13163, mecanizado lateral recto, de 20 mm de espesor, resistencia térmica 0 (material; 31/10/2013) | 0.05 | 1.34 | 0.07 |
| mq06vib020 | h | Regla vibrante de 3 m. (maquinaria; 31/10/2013) | 0.084 | 4.66 | 0.39 |
| mo019 | h | Oficial 1ª construcción. | 0.069 | 22.41 | 1.55 |
| mo111 | h | Peón ordinario construcción. | 0.069 | 18.04 | 1.24 |
| mo075 | h | Ayudante construcción. (mano de obra; 05/11/2013) | 0.034 | 19.29 | 0.66 |
| %0300 | % | Medios auxiliares | 3 % | 11.59 | 0.35 |
| %0300300 | % | Costes indirectos | 3 % | 11.94 | 0.36 |
|  |  | Total |  |  | 12.3 |

| Medición | Uds. | Largo | Ancho | Parcial |
|---|---|---|---|---|
| muro oeste paso | 1 | 8.6 | 1.5 | 12.900 |
| muro norte | 1 | 16.5 | 1.5 | 24.750 |
| muro oeste patio | 1 | 10.5 | 1.5 | 15.750 |
| escalera | 1 | 1.6 | 0.4 | 0.640 |
| Total |  |  |  | 54.04 |

**RPP01** m2 Reposición de pavimento cantos rodados (23/10/2013)
54.36 m2 × 38.15 = 2073.83
Reposición de pavimento de cantos rodados y fajas de piedra con aprovechamiento de material demolido. Incluida p/p de material necesario a reponer, totalmente ejecutado.

| Código | Ud | Descripción | Rendimiento | Precio | Importe |
|---|---|---|---|---|---|
| mt01arc010 | m3 | Cantos rodados de 16 a 32 mm de diámetro. (material) | 0.01 | 42.42 | 0.42 |
| mt09mor010c | m3 | Mortero de cemento CEM II/B-P 32,5 N tipo M-5, confeccionado en obra con 250 kg/m³ de cemento y una proporción en volumen 1/6. | 0.032 | 115.3 | 3.69 |
| mt09mcr060c | kg | Mortero de juntas cementoso, CG1, para junta mínima entre 1,5 y 3 mm, según UNE-EN 13888. (material; 06/11/2013) | 0.15 | 0.7 | 0.11 |
| mo022 | h | Oficial 1ª solador. (mano de obra; 31/10/2013) | 0.9 | 22.41 | 20.17 |
| mo059 | h | Ayudante solador. (mano de obra; 23/10/2013) | 0.6 | 19.29 | 11.57 |
| %0300 | % | Medios auxiliares | 3 % | 35.96 | 1.08 |
| %0300300 | % | Costes indirectos | 3 % | 37.04 | 1.11 |
|  |  | Total |  |  | 38.15 |

| Medición | Uds. | Largo | Ancho | Parcial |
|---|---|---|---|---|
| muro oeste paso | 1 | 8.6 | 1.5 | 12.900 |
| muro norte | 1 | 16.5 | 1.5 | 24.750 |
| muro oeste patio | 1 | 10.5 | 1.5 | 15.750 |
| escalera | 1 | 1.6 | 0.6 | 0.960 |
| Total |  |  |  | 54.36 |

**UNM010** m3 Reconstrucción Escalera (23/10/2013)
6.8 m3 × 195.94 = 1332.39
Reconstrucción de escaler a, peldañeado y muro de contención lateral de piedra, a una cara vista igual al existente con mortero de cemento, totalmente terminado.

| Código | Ud | Descripción | Rendimiento | Precio | Importe |
|---|---|---|---|---|---|
| mt08pmu010a | m³ | Piedra caliza, para mampostería ordinaria. (material; 28/10/2013) | 0.81 | 22.58 | 18.29 |
| mt08aaa010a | m³ | Agua. (material; 29/10/2013) | 0.065 | 1.5 | 0.10 |
| mt09mif010cb | t | Mortero industrial para albañilería, de cemento, color gris, categoría M-5 (resistencia a compresión 5 N/mm²), suministrado a gr (material; 17/07/2015) | 0.357 | 29.5 | 10.53 |
| mq06mms010 | h | Mezclador continuo con silo, para mortero industrial en seco, suministrado a granel. (maquinaria; 17/07/2015) | 1.362 | 1.73 | 2.36 |
| mo019 | h | Oficial 1ª construcción. | 0.649 | 22.41 | 14.54 |
| mo021 | h | Oficial 1ª colocador de piedra natural. (mano de obra; 23/10/2013) | 3.33 | 22.41 | 74.63 |
| mo058 | h | Ayudante colocador de piedra natural. (mano de obra; 24/10/2013) | 3.33 | 19.29 | 64.24 |
| %0300 | % | Medios auxiliares | 3 % | 184.69 | 5.54 |
| %0300300 | % | Costes indirectos | 3 % | 190.23 | 5.71 |
|  |  | Total |  |  | 195.94 |

| Medición | Uds. | Largo | Ancho | Alto | Parcial |
|---|---|---|---|---|---|
|  | 1 | 3.4 | 2 | 1 | 6.800 |
| Total |  |  |  |  | 6.8 |

**ASA012** Ud Conexión pluviales a aljibe
1 Ud × 153.32 = 153.32
Adaptación de recogida de pluviales lineal a pie de escalera para entrada tubo de drenaje, construcción de arqueta y tubo de conexión al aljibe, con aprovechamiento de las rejas de la canal existente. Diemsiones y diseño según plano de detalle.

| Código | Ud | Descripción | Rendimiento | Precio |
|---|---|---|---|---|
| mt10hmf010Mm | m³ | Hormigón HM-20/B/20/I, fabricado en central. | 0.45 | 73.13 |
| mt11arh010b | Ud | Arqueta con fondo, registrable, prefabricada de hormigón fck=25 MPa, de 40x40x50 cm de medidas interiores, para saneamiento. (material) | 1 | 36.44 |
| mo019 | h | Oficial 1ª construcción. | 2 | 22.41 |
| mo111 | h | Peón ordinario construcción. | 1.69 | 18.04 |
| %0300 | % | Medios auxiliares | 3 % |  |
| %0300300 | % | Costes indirectos | 3 % |  |

## CAP.04 Revestimientos y acabados (16/01/1993)
Importe: 15656.04

**D3010.0020** m2 Tratamiento consolidación piedra
77.75 m2 × 26.53 = 2062.71
Impregnación incol. consolidante a base de esteres de ácido silícico, monocomponente e incoloro para piedra, sin alterar la superficie tratada, monocomponente, recubrible y permable al vapor de agua, resistente a los rayos u.v., aplicado de forma homogénea al soporte con rodillo o pistola en una sola capa hasta la saturación del soporte durante 1 minuto. Consumo aproximado de 1Kg/m². incluye preparación del soporte y mano de fondo

| Código | Ud | Descripción | Rendimiento | Precio | Importe |
|---|---|---|---|---|---|
| mt09rmr052a | l | impregnación incolora consolidante a base de ácido de silicio (material) | 0.2 | 99.86 | 19.97 |
| mo037 | h | Oficial 1ª pintor. (mano de obra; 10/06/2016) | 0.225 | 22.41 | 5.04 |
| %0300 | % | Medios auxiliares | 3 % | 25.01 | 0.75 |
| %0300300 | % | Costes indirectos | 3 % | 25.76 | 0.77 |
|  |  | Total |  |  | 26.53 |

| Medición | Uds. | Largo | Alto | Parcial |
|---|---|---|---|---|
| exterior sala 1-0 | 1 | 8.5 | 2.7 | 22.950 |
| interior sala 1-0 | 1 | 8.5 | 4.4 | 37.400 |
| exterior sala 3-0 | 1 | 5.8 | 3 | 17.400 |
| Total |  |  |  | 77.75 |

**RLH010** m2 Tratamiento hidrofugante
40.35 m2 × 11.69 = 471.69
Tratamiento superficial de protección hidrófuga para fachadas de piedra natural, mediante impregnación transpirable e hidrófuga, a base de siloxanos en emulsión acuosa, aplicada en una mano.

| Código | Ud | Descripción | Rendimiento | Precio | Importe |
|---|---|---|---|---|---|
| mt09rmr060a | l | Impregnación hidrófuga incolora, a base de una mezcla de disolventes y derivados orgánicos de silano y siloxano, resistente a lo (material) | 0.275 | 21.76 | 5.98 |
| mo037 | h | Oficial 1ª pintor. | 0.225 | 22.41 | 5.04 |
| %0300 | % | Medios auxiliares | 3 % | 11.02 | 0.33 |
| %0300300 | % | Costes indirectos | 3 % | 11.35 | 0.34 |
|  |  | Total |  |  | 11.69 |

| Medición | Uds. | Largo | Alto | Parcial |
|---|---|---|---|---|
| exterior sala 1-0 | 1 | 8.5 | 2.7 | 22.950 |
| exterior sala 3-0 | 1 | 5.8 | 3 | 17.400 |
| Total |  |  |  | 40.35 |

**RIS010** m2 Pintura mineral (07/07/2002)
345.02 m2 × 16.98 = 5858.44
Pintura mineral al silicato, para la realización de la capa de acabado en revestimientos continuos bicapa; limpieza y lijado previo del soporte de mortero industrial, en buen estado de conservación, mano de fondo con un preparado a base de silicato potásico y emulsiones acrílicas y dos manos de acabado

| Código | Ud | Descripción | Rendimiento | Precio | Importe |
|---|---|---|---|---|---|
| mt27psp010c | kg | Pintura (material; 07/07/2002) | 0.8 | 9 | 7.200 |
| mo037 | h | Oficial 1ª pintor. | 0.35 | 22.41 | 7.844 |
| mo074 | h | Ayudante pintor. | 0.05 | 19.29 | 0.965 |
| %0300 | % | Medios auxiliares | 3 % | 16.009 | 0.480 |
| %0300300 | % | Costes indirectos | 3 % | 16.489 | 0.495 |
|  |  | Total |  |  | 16.98 |

| Medición | Uds. | Largo | Alto | Parcial |
|---|---|---|---|---|
| Pilares |  |  |  |  |
| p1,p2,p3,p4,p5,p6 | 6 | 3.2 | 4.6 |  |
| p7,p8 | 2 | 3.1 | 2.5 |  |
| p9,p10,p11,p12,p21 | 5 | 1.2 | 2.5 |  |
| p13,p14,p16,p18,p20 | 5 | 1.8 | 4.5 |  |
| p15,p17,p19 | 3 | 1 | 4.5 |  |
| Muros sala 1-0 | 1 | 2.25 | 2.3 |  |
|  | 4 | 1.85 | 2.3 |  |
|  | 1 | 2.25 | 2.3 |  |
|  | 1 | 2.3 | 2.3 |  |
| Muros sala 3-0 |  |  |  |  |
| Tabique P11-P12 | 1 | 3.45 | 2.3 |  |
| Tabique Oeste | 1 | 5.8 | 2.3 |  |
| Tabique norte | 1 | 4.4 | 2.3 |  |
| Tabique este | 1 | 4.95 | 2.3 |  |
| muors almacén 4-0 | 1 | 8.05 | 2.3 |  |
| techos |  |  |  |  |
| sala 3-0 | 1 | 59.55 |  |  |
| almacen 4-0 | 1 | 8.05 |  |  |
|  | 1 | 10.62 |  |  |
| Total |  |  |  | 345.02 |

**RSG090e** m2 Recolocación suelo interior (23/10/2013)
12 m2 × 56.96 = 683.52
Recolocación de la baldosas previamente recibidas y rejuntadas con mortero de cemento M-10 rejuntado de baldosas con mortero de cal para junta elastica.

| Código | Ud | Descripción | Rendimiento | Precio | Importe |
|---|---|---|---|---|---|
| mt09mor010e | m³ | Mortero de cemento CEM II/B-P 32,5 N tipo M-10, confeccionado en obra con 380 kg/m³ de cemento y una proporción en volumen 1/4. (material; 28/10/2013) | 0.03 | 133.3 | 4.00 |
| mt18acc050b | Ud | Crucetas de PVC para separación entre 3 y 15 mm. (material; 17/07/2015) | 16 | 0.03 | 0.48 |
| mt09mor050c | m³ | Mortero de cal para junta elastica (material; 05/11/2013) | 0.004 | 126.3 | 0.51 |
| mo110 | h | Peón especializado construcción. | 0.408 | 18.66 | 7.61 |
| mo022 | h | Oficial 1ª solador. | 1.144 | 22.41 | 25.64 |
| mo059 | h | Ayudante solador. | 0.801 | 19.29 | 15.45 |
| %0300 | % | Medios auxiliares | 3 % | 53.69 | 1.61 |
| %0300300 | % | Costes indirectos | 3 % | 55.30 | 1.66 |
|  |  | Total |  |  | 56.96 |

| Medición | Uds. | Largo | Ancho | Parcial |
|---|---|---|---|---|
| interior sala 1-0 | 1 | 6 | 2 | 12.000 |
| Total |  |  |  | 12 |

**QAB010b** m2 Reparación pavimentación exterior (16/01/1993)
12 m2 × 46.89 = 562.68
Pavimentación exterior en entrada solado con piezas iguales a las existentes tomado con mortero de cemento y con juntas elasticas según indicaciones de la DF

| Código | Ud | Descripción | Rendimiento | Precio | Importe |
|---|---|---|---|---|---|
| mt09mif010ca_1 | t | Mortero industrial para albañilería, de cemento, color gris, categoría M-5 (resistencia a compresión 5 N/mm²), suministrado en s (material; 17/07/2015) | 0.075 | 32.25 | 2.42 |
| mt09mcr021g | kg | Adhesivo cementoso normal, C1 según UNE-EN 12004, color gris. (material; 16/01/1993) | 4 | 0.35 | 1.40 |
| mt18bcr010pAa800 | m² | Baldosa cerámica de gres rústico igual al existente (material) | 1.05 | 18 | 18.90 |
| mt09mcr070a | kg | Mortero de juntas cementoso (material; 05/11/2013) | 0.3 | 0.99 | 0.30 |
| mo022 | h | Oficial 1ª solador. | 0.6 | 22.41 | 13.45 |
| mo059 | h | Ayudante solador. | 0.4 | 19.29 | 7.72 |
| %0300 | % | Medios auxiliares | 3 % | 44.19 | 1.33 |
| %0300300 | % | Costes indirectos | 3 % | 45.52 | 1.37 |
|  |  | Total |  |  | 46.89 |

| Medición | Uds. | Largo | Ancho | Parcial |
|---|---|---|---|---|
| Terrazas | 1 | 3 | 4 | 12.000 |
| Total |  |  |  | 12 |

**ANS010** m2 Solera HM-20/B/20/I, 10 cm esp
54.04 m2 × 12.3 = 664.69

| Medición | Uds. | Largo | Ancho | Parcial |
|---|---|---|---|---|
| muro oeste paso | 1 | 8.6 | 1.5 | 12.900 |
| muro norte | 1 | 16.5 | 1.5 | 24.750 |
| muro oeste patio | 1 | 10.5 | 1.5 | 15.750 |
| escalera | 1 | 1.6 | 0.4 | 0.640 |
| Total |  |  |  | 54.04 |

**RPP01** m2 Reposición de pavimento cantos rodados
54.36 m2 × 38.15 = 2073.83

| Medición | Uds. | Largo | Ancho | Parcial |
|---|---|---|---|---|
| muro oeste paso | 1 | 8.6 | 1.5 | 12.900 |
| muro norte | 1 | 16.5 | 1.5 | 24.750 |
| muro oeste patio | 1 | 10.5 | 1.5 | 15.750 |
| escalera | 1 | 1.6 | 0.6 | 0.960 |
| Total |  |  |  | 54.36 |

**UNM010** m3 Reconstrucción Escalera
6.8 m3 × 195.94 = 1332.39

| Medición | Uds. | Largo | Ancho | Alto | Parcial |
|---|---|---|---|---|---|
|  | 1 | 3.4 | 2 | 1 | 6.800 |
| Total |  |  |  |  | 6.8 |

**IVG030** ud Rejillas de ventilación
9 ud × 48.03 = 432.27
Rejilla lineal de ventilación sin marco de 500x100 mm de aluminio blanco encastada en muro de fabrica existente. Totalmente instalada.

| Código | Ud | Descripción | Rendimiento | Precio | Importe |
|---|---|---|---|---|---|
| mt42trx030efN1 | ud | rejilla de ventilación | 1 | 35 | 35.00 |
| mo019 | h | Oficial 1ª construcción. | 0.25 | 22.41 | 5.60 |
| mo110 | h | Peón especializado construcción. | 0.25 | 18.66 | 4.67 |
| %0300 | % | Medios auxiliares | 3 % | 45.27 | 1.36 |
| %0300300 | % | Costes indirectos | 3 % | 46.63 | 1.40 |
|  |  | Total |  |  | 48.03 |

| Medición | Uds. | Parcial |
|---|---|---|
| rejillas de ventilación | 9 | 9.000 |
| Total |  | 9 |

**IVV200** Ud Ventilación en banco exterior (22/10/2013)
7 Ud × 49.7 = 347.90
Levantado de fiola de mares en banco, trabajo de las piedras y colocación de conducto rectangular de acero inoxidable con reja, de sección 500x100 mm y 40 cm de largo, recolocación de fiola. Incluso p/p de material auxiliar para montaje y sujeción a la obra, accesorios y piezas especiales. Totalmente montado. Dimensiones y diseño segín planos de detalle.

| Código | Ud | Descripción | Rendimiento | Precio | Importe |
|---|---|---|---|---|---|
| mt09mba010f | m³ | Mortero de cemento CEM II/B-P 32,5 N tipo M-15 y picadís, confec | 0.05 | 132.46 | 6.62 |
| mt20csg420c | Ud | Material auxiliar para montaje (material; 12/07/2016) | 1 | 0.96 | 0.96 |
| mt20csg020cc | m | conducto recatangular acero inox con reja (material; 12/07/2016) | 1 | 21.06 | 21.06 |
| mo110 | h | Peón especializado construcción. | 1 | 18.66 | 18.66 |
| %0200 | % | Medios auxiliares | 2 % | 47.30 | 0.95 |
| %0300300 | % | Costes indirectos | 3 % | 48.25 | 1.45 |
|  |  | Total |  |  | 49.7 |

**RDS020** m2 Lámina de protección solar para cristales.
21 m2 × 55.52 = 1165.92
Suministro y colocación de protección solar sobre los cristales. Incluso p/p de preparación y limpieza de la superficie, formación de encuentros, cortes del material y remates perimetrales.

| Código | Ud | Descripción | Rendimiento | Precio | Importe |
|---|---|---|---|---|---|
| mt29cam010 | kg | Adhesivo a base de resina acrílica en dispersión acuosa, para el encolado de revestimientos murales flexibles. (material) | 0.15 | 4.7 | 0.71 |
| mt18pha080j | m² | Lámina homogénea de PVC, modelo Walldesign, "DLW FLOORING", de 0,9 mm de espesor, con tratamiento de protección superficial PUR, (material) | 1.05 | 45 | 47.25 |
| mo026 | h | Oficial 1ª instalador de revestimientos flexibles. (mano de obra) | 0.131 | 17.24 | 2.26 |
| mo064 | h | Ayudante instalador de revestimientos flexibles. (mano de obra) | 0.131 | 16.13 | 2.11 |
| %0300 | % | Medios auxiliares | 3 % | 52.33 | 1.57 |
| %0300300 | % | Costes indirectos | 3 % | 53.90 | 1.62 |
|  |  | Total |  |  | 55.52 |

## CAP.05 Seguridad y salud
Importe: 1500

**05.01** ud Seguridad y Salud
1 ud × 1500 = 1500.00
Partida destinada a la seguridad y salud en obra tanto para protecciones colectivas como individuales

| Código | Ud | Descripción | Precio |
|---|---|---|---|
| % | % | Costes directos complementarios (12/07/2016) | 0 |

## Recursos

**276605A** kg Mort.cement.anticorrosivo, monocomp.,proteccion armduras
Mortero cementoso monocomponente anticorrosivo, para espesor mínimo de 2 mm para la protección de armaduras. Clasificación EN 1504-07-protección de las armaduras-

**134625** kg Mortero de reparacion estructural
Reparación estructural de pilar de hormigón mediante aplicación manual de mortero de reparación, reforzado con fibras, de elevada resistencia mecánica, elevado módulo de elasticidad y retracción compensada, con una resistencia a compresión a 28 días mayor o igual a 55 N/mm² y un módulo de elasticidad mayor o igual a 20000 N/mm², clase R4 según UNE-EN 1504-3, en capa de 80 mm de espesor medio, de consistencia fluida.
